# LRA Gotha, Sanierung von Büroräumen
Angebotsaufforderung (GAEB DA XML 3.2, DA83)
Projekt: 26-62
Währung: EUR
Vergabeart: Verhandlungsverfahren
Auftraggeber: DV-Nummer: 4; Vergabenummer: 4
Erstellt mit: BECHMANN AVA 2024.80/ GXML Toolbox V3.3 R20210630, BECHMANN AVA 2024.80, 25.09.2026

## Zusätzlicher Text
Leistungsverzeichnis

  zum Vorhaben:

Sanierung von Büroräumen im Landratsamt Gotha
Büro Bereich Landrat

Los 4  Malerarbeiten

Auftraggeber:  Landratsamt Gotha
  2.1 Amt für Gebäude- und
  Straßenmanagement

18. März-Straße 50
99867 Gotha

## 4 Malerarbeiten
Datum: 25.09.2026

*Hinweis: ALLGEMEINE VORBEMERKUNGEN*
Malerarbeiten

1. ALLGEMEINE VERTRAGSBEDINGUNGEN

Die Allgemeinen Vertragsbedingungen für die Ausführung von Bauleistungen (VOB/B)  gelten in der jeweils letzten Fassung, die spätestens drei Monate vor dem Eröffnungs- /Einreichungstermin im Bundesanzeiger bekannt gemacht worden ist.

2.  BESONDERE VERTRAGSBEDINGUNGEN
Als Besondere Vertragsbedingungen gelten die Festlegungen auf Formblatt 214
(Besondere Vertragsbedingungen), Seite 1 bis 2, welche der Ausschreibung zugeheftet
sind.

3.  ZUSÄTZLICHE VERTRAGSBEDINGUNGEN
Der Auftragnehmer ist verpflichtet Bautagesberichte zu führen und diese dem Auftraggeber auf Verlangen wöchentlich zu übergeben.
Die Bautagesberichte müssen die Angaben enthalten, die für die Ausführung und  Abrechnung des Vertrages von Bedeutung sein können, insbesondere über Wetter,  Temperaturen, Zahl und Art der auf der Baustelle beschäftigten Arbeitskräfte, Zahl und Art der eingesetzten Großgeräte, Art, Umfang und Ort der geleisteten Arbeiten mit den wesentlichen Angaben über den Baufortschritt, Abnahmen, Behinderung und  Unterbrechung der Ausführung, Arbeitseinstellung, Unfälle und sonstige wichtige Vorkommnisse.

4.  ATV - ALLGEMEINE TECHNISCHE VERTRAGSBEDINGUNGEN
Die Allgemeinen Technischen Vertragsbedingungen -ATV- (VOB/C) gelten in der jeweils  letzten Fassung, die spätestens drei Monate vor dem Eröffnungs-/Einreichungstermin im  Bundesanzeiger bekannt gemacht worden ist.

5.  ZTV - ZUSÄTZLICHE TECHNISCHE VERTRAGSBEDINGUNGEN

5.1  Baustelleneinrichtung

Die Kosten für die nicht  vom Auftraggeber gestellte Baustelleneinrichtung in die Preise einzurechnen.

5.2  Kostenabgrenzung

Die Abrechnung von Bauwasser und Baustrom erfolgt nach den Festlegungen in der  Anlage zu den Besonderen Vertragsbedingungen (Formblatt 214, Pkt. 10). Die Kosten für den Verbrauch von anderen Energien und Gasen sowie für das Heranführen von Versorgungsleitungen ab bauseits gestelltem Anschluss sind in die entsprechenden Einheitspreise einzurechnen.
Zwischenlagerungskosten werden nicht gesondert vergütet und müssen in die Einheitspreise eingerechnet werden.
Arbeitsunterbrechungen innerhalb der Baustelle bedingt durch paralleles Arbeiten mit anderen Gewerken werden nicht gesondert vergütet, es sei denn, dass das allgemein übliche Maß überschritten wird.

5.3  Abfallbeseitigung

Eigenes Restmaterial, Verpackungsmaterial u. dgl. ist vom Auftragnehmer kostenlos zu beseitigen.
Der anfallende Baumüll bzw. Rest- und Verpackungsmaterial ist durch den Auftragnehmer
regelmäßig bzw. nach Aufforderung durch die Bauleitung zu entsorgen. Sollte dies nach
zweimaliger Aufforderung nicht erfolgen, erfolgt die Entsorgung durch den Auftraggeber.
Die Kosten hierfür werden dem Auftragnehmer in Abzug gebracht.
Der Nachweis über die ordnungsgemäße Entsorgung wird verlangt.

6.  ANGABEN ZUR LAGE UND ZU DEN BESONDERHEITEN DER BAUSTELLE

6.1  Angaben zum Bestand und zu den geplanten Baumaßnahmen

Das Gebäude des Landratsamts Gotha wurde in der Mitte des 19. Jahrhunderts als militerische Kaserne errichtet. Es handelt sich um einen 3-geschossigen Massivbau mit einem modernen seitlichen Anbau.
Die geplante Baumaßnahme findet in einem begrenzten Bereich des 1. Obergeschosses statt und beeinhaltet die Zusammenlegung von zwei Büroräumen und die Sanierung mehrerer Büroräume.

6.2  Angaben zur Lage der Baustelle und Baustellenzufahrt

Das Gebäude liegt am westlichen Rand des Stadtzentrums in der 18.-März-Straße 50.
Die Zufahrt direkt an das Gebäude ist über einen zugehörigen Parkplatz möglich. Der Zugang zum Gebäude kann über den Haupteingang an der 18.-März- Straße sowie über einen Nebeneingang zum Parkplatzbereich unter Berücksichtigung aller notwendigen Sicherheitsmaßnahmen erfolgen.

Die Ausführung der Malerarbeiten erfolgt gemäß Bauzeitenplan.. Bis auf den in sich geschlossenen Bereich der Baumaßnahme im 1. OG Flur 4 findet der normale Bürobetrieb mit Besucherverkehr im Haus weiterhin statt.
Die Lärm- und Schmutzbelästigung ist auf ein absolut notwendiges Minimum zu beschränken.
Der direkte Baubereich und eventuelle Baustelleneinrichtungs- und Lagerflächen sind  zum Schutz der Angestellten und Besuchern wirksam abzusperren. Entsprechende Schutzmaßnahmen sind einzukalkulieren.
Gerüste werden bauseits nicht bereitgestellt. Werden für die auszuführenden Leistungen Gerüste benötigt, sind diese in den EP einzukalkulieren.

Während der Durchführung der Bauarbeiten ist eine Teilnahme an den wöchentlich stattfindenden Bauberatungen durch einen fachkundigen, kompetenten Mitarbeiter (Bauleiter oder Polier) zwingend erforderlich.

6.3  Angaben zur Baustelleneinrichtung

Baustrom/Bauwasser/Baustellentoilette
Baustrom- und Bauwasseranschluss werden durch den Auftraggeber zur Verfügung
gestellt (Abrechnung siehe Pkt. 5.2).
Als Baustellentoilette können die vorhandenen Sanitäreinrichtungen  auf der Etage genutzt werden, jedoch ausschließlich für sanitäre Zwecke. Die Entsorgung von anfallenden Bauresten, Schmutzwasser, Farbresten etc. über die  vorhandenen Sanitäreinrichtungen ist nicht zulässig. Welche der vorhandenen Sanitäreinrichtungen genutzt werden können, wird in Absprache mit der Bauleitung festgelegt.

Lager- und Aufenthaltsräume
Vom Auftraggeber können keinerlei Aufenthalts- und Lagerräume zur Verfügung gestellt
werden. Der Auftragnehmer hat seinen gesamten diesbezüglichen Bedarf über
entsprechende Baustellencontainer bzw. Bauwagen abzusichern.
Diese Einrichtungen können nur in Abstimmung mit der Bauleitung aufgestellt werden, da
die zur Verfügung stehenden Flächen sehr begrenzt sind.

Lagerflächen
Lagerflächen für Vorhaltematerial und Baustoffe stehen ebenfalls nur in begrenztem
Umfang zur Verfügung. Die Zwischenlagerung von größeren Baustoffmengen ist nicht möglich.
Standflächen für Schuttcontainer sind in eingeschränktem Umfang vorhanden. Die Aufstellung muss in Abstimmung mit der Bauleitung erfolgen.Die Lagerung von Material kann nur begrenzt und nur in Abstimmung mit der Bauleitung erfolgen. Räume für die Lagerung von Material oder Aufenthalt von Personen werden nicht zur Verfügung gestellt.

7.  BESONDERE HINWEISE ZUR KALKULATION

Alle Einheitspreise verstehen sich, wenn nicht ausdrücklich besonders beschrieben (z.B.
'nur einbauen' bzw. 'gelieferte ... einbauen' u. ä.), einschl. Lieferung der benötigten Materialien, Transport, Zwischenlagerung und Einbau, einschl. evtl. erforderlicher Hilfsmittel.
Wird durch den Auftragnehmer eingeschätzt, das für die nachfolgendend beschriebenen Leistungen spezielle Maschinen, Krane, Bauaufzüge, besondere Geräte und Werkzeuge, Gerüste etc. benötigt werden, sind diese (einschl. Vorhaltung für die geplante Bauzeit) in diese Position oder anteilig in die nachfolgenden Positionen einzukalkulieren.

### Bereich 1 TAPEZIERARBEITEN

#### Titel 1.1 Abtapezieren und vorbereitende Maßnahmen

**1.1.1 Schutz Fenster/Türen, PE-Folie**
Schutzmaßnahme an Fenstern und Türen durch Abkleben mit  PE-Folie einschließlich Beseitigung nach Abschluss der Arbeiten
Menge: 190,000 m²

**1.1.2 Tapeten ablosen, entfernen**
Vorhandene Tapeten einschl. anhaftender Kleberückstände auf Wänden, Laibungen entfernen, einschl. Entsorgung
Bauteil: Bestandsmauerwerk- oder Stb., mit und ohne Putz
Menge: 660,000 m²

**1.1.3 Grundierung Tiefgrund**
Grundierung von Wandflächen mit Tiefgrund
Zweck: Verfestigung der Oberfläche und  Einschränkung der Saugfähigkeit
Vorleistung: gereinigte mineralische Untergründe
Folgeleistung: Tapete
Menge: 660,000 m²

**1.1.4 Grundierung Haftgrund**
Grundierung von Wandflächen mit Haftgrund
Zweck: Verbesserung der Untergrundhaftfähigkeit für nachfolgenden Beschichtungsaufbau
Vorleistung: gereinigte Untergründe
Folgeleistung: Tapete
Menge: 22,000 m²

**1.1.5 Vorbehandlung Putz, spacheln/schleifen/grundieren**
Verputzte Wandflächen teilspachteln und schleifen als Untergrundvorbehandlung für die Tapezierung, einschl. Grundierung der Putzflächen
Flächenanteil: bis 30%
Raumhöhe: < 3,50 m
Grundierung: Tiefgrund
Putz:  PII, PIV
Menge: 200,000 m²

**1.1.6 Risse in Putzflächen schließen, teilflächig**
Risse in vorhandener Putzflächen teilflächig schließen,
hierzu Risse C-förmig weiten, mit Spachtelmasse verfüllen und Gewebearmierung überspannen
Abrechnung: 20 % der gesamten Fläche
Menge: 40,000 m²

**1.1.7 Putzschlitze schließen, bis 15 cm²**
Schlitze in vorhandener Putzoberfläche schließen,
Schlitze mit Spachtelmasse schließen, mit Gewebearmierung überpannen und beispachteln
Schlitzquerschnitt: bis 15 cm²
Menge: 15,000 m

**1.1.8 Fehlstellen verputzen, bis 0,1 m²**
größere Löcher und Fehlstellen duch Schließen mit Spachtelmasse und angleichen an die Bestandsoberfläche
Fehlstelle: 0,01 bis 0,1 m²
Menge: 10,000 St

**1.1.9 Fehlstellen verputzen, bis 0,2 m²**
größere Löcher und Fehlstellen duch Schließen mit Spachtelmasse und angleichen an die Bestandsoberfläche
Fehlstelle: 0,1 bis 0,2 m²
Menge: 10,000 St

**1.1.10 Fehlstellen verputzen, bis 0,3 m²**
größere Löcher und Fehlstellen duch Schließen mit Spachtelmasse und angleichen an die Bestandsoberfläche
Fehlstelle: 0,2 bis 0,3 m²
Menge: 10,000 St

#### Titel 1.2 Tapezierarbeiten, Wände

**1.2.1 Raufasertapete, Wand**
Raufasertapete, aus Papierlagenmit strukturbildenden Holzspänen, auf vorbehandelte Flächen auf Stoß kleben, zur nachfolgenden Beschichtung mit Dispersionsfarbe
Untergrund: Putz, vorbehandelt
Raumhöhe: <3,50
Körnung: RF nach BFS-Information 05-01
Menge: 870,000 m²

**1.2.2 Raufasertapete, lineare Bauteile, Laibungen**
Raufasertapete, aus Papierlagen mit strukturbildenden Holzspänen, auf vorbehandelte Flächen auf Stoß kleben, zur nachfolgenden Bschichtung mit Dispersionsfarbe
Bauteile: Stützen, Pfeiler, Lisenen, Laibungen und dgl.
Tiefe:  bis 25 cm
Untergrund: Putz, vorbehandelt
Raumhöhe: <3,50
Körnung: RF nach BFS-Information 05-01
Menge: 75,000 m

### Bereich 2 MALER- UND LACKIERARBEITEN

#### Titel 2.1 Anstrich

**2.1.1 Dispersionsbeschichtung, Wand, NAK 2**
Innenbeschichtung von Wandflächen, mit Kunststoff- Disperionsfarbe mit Grund- und Schlussbeschichtung
Vorleistung: Putz/GK, mit Tiefgrund oder Rauhfasertapete neu oder Bestand mit intaktem Altanstrich
Folgeleistung:  endfertig
Beschichtungsstoff: Dipersionsfarbe, fungizidfrei "Blauer Engel"
Nassabrieb:  Klasse 2, nach DIN EN 13300
Oberfläche:  matt bzw. stumpfmatt
Standardnutzung: Räume mit erhöhten Anforderungen an Strapazier-/Reinigungsfähigkeit
Farbton:  weiß
Menge: 970,000 m²

**2.1.2 Dispersionsbeschichtung, Überholungsanstrich, Decken**
Innenbeschichtung von Deckenflächen als Überholungsanstrich mit Kunststoff- Disperionsfarbe als komplexes System, einschließlich Unergrudnvorbereitung sowie aller erforderlichen Grundierungen, Zwischen- und Deckanstriche, mit Grund- und Schlussbeschichtung.

Vorleistung: Putz/GK,  Rauhfasertapete  intaktem Altanstrich
- Untergrund auf Eignung, Trag- und Haftfähigkeit prüfen
- Flächen säubern und lose Anstrichteile entfernen
- Grundierung der Schadstellen sowie ausgebesserten Putz- Spachtelflächen mit Tiefgrund
Beschichtungsstoff: Dipersionsfarbe, fungizidfrei "Blauer Engel"
Nassabrieb:  Klasse 2, nach DIN EN 13300
Oberfläche:  matt bzw. stumpfmatt
Deckenhöhe:  bis 3,60 m
Farbton:  weiß
Menge: 80,000 m²

**2.1.3 Leibungsbeschichtung, Dispersion, NAK2**
Leibungsbeschichtung, innen, mit Material wie Wandbeschichtung
Beschreibung:  Kunststoff-Dispersionsfarbe
Oberfläche:  matt bzw. stumpfmatt
Nassabrieb:  Klasse 2
Leibungstiefe:  bis ca. 20cm
Menge: 75,000 m

**2.1.4 Fugen mit Acryl schließen**
Fugen in rißgefährdeten Bereichen
und bei Kellenschnitten in Putzflächen,
schließen,
mit Acryldichtstoff,
auf Anweisung der örtl. Bauleitung
Fugenbreite:  bis ca. 1,0cm
Menge: 80,000 m

#### Titel 2.2 Anstrich sonstige Bauteile

**2.2.1 Anstrich, Holzsockelleisten, H<15 cm**
Neuanstrich und Renovierungsanstrich an Holzsockelleisten, inkl. Viertelstäbe, aller sichtbaren Flächen einschl. Viertelstäbe, Untergrundvorbehandlung
- nicht haftende Anstriche entfernen/entlacken
- Fehlstellen spachteln
- Untergrund anschleifen
- Grund und Deckansstrich
Farbe:  Kunstharzlack
Glanzgrad: Seidenmatt

Sockelhöhe: bis 15 cm
Menge: 230,000 m

**2.2.2 Renovierungsanstrich, Heizungsrohrverkleidung, H<20 cm**
Renovierungsanstrich an Heizungsrohrverkleidungen im Sockelbereich, aller sichtbaren Flächen einschl. Viertelstäbe (teilw. neu), Untergrundvorbehandlung
- nicht haftende Anstriche entfernen/entlacken
- Fehlstellen spachteln
- Untergrund anschleifen
- Grund und Deckansstrich
Farbe:  Kunstharzlack
Glanzgrad: Seidenmatt
Sockelhöhe: Abwicklung bis 30 cm
Menge: 60,000 m

### Bereich 3 ARBEITEN AUF NACHWEIS

#### Titel 3.1 Stundenlohnarbeiten

*Hinweis: Stundenlohnarbeiten allg. Hinweise*
Stundenlohnarbeiten durch Arbeitskräfte auf Anordnung
des AG ausführen. Der Verrechnungssatz für die jeweilige
Arbeitskraft umfaßt sämtliche Aufwendungen wie Lohn- und
Gehaltskosten, Lohn- und Lohnnebenkosten, Zuschläge,
lohngebundene und lohnabhängige Kosten, sonstige Sozialkosten,
Gemeinkosten, Wagnis und Gewinn. Erschwerniszuschläge, sowie
Zuschläge für Überstunden, Nacht-, Sonntags- und Feiertagsarbeit
werden gesondert vergütet.
Der Nachweis ist tageweise zu führen und der Bauleitung bei
jedem Baustellentermin vorzulegen.

**3.1.1 Stundenlohnarbeiten Facharbeiter**
Für unvorhergesehene Arbeiten, die auf Anweisung der Bauleitung auszuführen sind, siehe allgemeine Textbeschreibung,
gelten folgende Verrechnungssätze
Menge: 5,000 h

**3.1.2 Stundenlohnarbeiten Helfer**
Für unvorhergesehene Arbeiten, die auf Anweisung der Bauleitung auszuführen sind, siehe allgemeine Textbeschreibung,
gelten folgende Verrechnungssätze
Menge: 5,000 h
